# Comeniusschule Potsdam
Angebotsaufforderung (GAEB DA XML 3.2, DA83)
Projekt: P-19COM
Währung: EUR
Vergabeart: Offenes Verfahren
Auftraggeber: Kommunale Immobilien Service (KIS), Friedrich- Ebert- Str. 79/81, 0 14469 Potsdam; DV-Nummer: P-19COM
Erstellt mit: SJ AVA/ GXML Toolbox V3.2 R20131205, SJ AVA, 22.06.2026

## A_Baubeschreibung
A - Baubeschreibung

Der 2. BA der Förderschule 53 (Comeniusschule) beinhaltet neben der brandschutztechnischen Sanierung des Bestandsgebäudes die Errichtung eines  Erweiterungsbaus an der nord-westlichen Giebelseite des Gebäudes.

Das Grundstück befindet sich am Brauhausberg in Potsdam, Träger der Schule ist die Landeshauptstadt Potsdam.

Das Bestandsgebäude hat eine Grundfläche von ca. 54,00 x 16, 50 m mit einer Höhe von 20,80 m (Firsthöhe). Der Anbau hat eine Grundfläche von ca. 10,50 x 16,50 m und passt sich in der Breite und in der Höhe dem Bestandsgebäude an.

Der Anbau bildet einen selbstständigen, durch eine Brandwand getrennten, Brandabschnitt mit Verbindung über Brand- und Rauchschutztüren. Um den Zugang zu den zwei unabhängig voneinander existierenden Rettungswegen (Treppenhäuser 1 und 2) im Bestandsgebäude jederzeit zu ermöglichen, werden im nord-westlichen Giebelbereich Beipass-Lösungen geschaffen.

Neben den neuen Funktionsräumen wird im Anbau auch ein Evakuierungsaufzug realisiert, der eine sichere Evakuierung aus den einzelnen Geschossen über „Sichere Räume" garantiert.

Der Zutritt erfolgt im EG über den Eingang an der Straße "Brauhausberg" oder im 2. UG über den Schulhof. Die vertikale Erschließung des Bestandsgebäudes erfolgt über zwei Treppenhäuser.
Die Baustellenzufahrt liegt am Finkenweg, über die man zum Schulhof gelangt. Baustrom und Bauwasser sind vorhanden.

Im gesamten Bestandsgebäude finden Arbeiten zur Brandschutzertüchtigung sowie die daraus resultierende Erneuerung aller Sanitärblöcke statt. Zudem wird eine neue Lüftungsanlage im Spitzboden (Technikgeschoss) errichtet, die die umgestaltete Küche und die erweiterten Räume des Speisesaales im 2. Untergeschoss bedient.

Im 2. Untergeschoss befinden sich nach der Neustrukturierung der Funktionseinheiten zudem die Horträume mit den dazugehörigen Sanitäranlagen und Nebenräumen.

Die Umbaumaßnahmen im 1.UG des Bestandsgebäudes umfassen bauliche Maßnahmen zur Funktionsumgestaltung. In dieser Etage sind Klassen- und Teilungsräume geplant. Der Anbau beinhaltet einen Klassenraum und den Naturwissenschaftsraum inkl. Vorbereitungsraum.

Die Umbaumaßnahmen im EG des Bestandsgebäudes erfolgen analog zum
1. Untergeschoss. Desweiteren soll im Foyer ein Schülercafe eingerichtet werden. Der Anbau umfasst die Räume Fachraum-Textil mit Vorbereitungsraum und Hauswirtschaftsraum.

Im DG des Bestandsgebäudes bleibt der Verwaltungsbereich erhalten, jedoch müssen Umbaumaßnahmen aufgrund von Funktionsänderungen sowie technischen Erfordernissen (LÜftungskanäle) umgesetzt werden. Der Anbau beinhaltet die zwei Fachräume Kunst mit Vorbereitungsraum und Medienraum.

## B_Angaben zum Bauvorhaben
B - ANGABEN ZUM BAUVORHABEN

Globale Angaben zum Bauvorhaben

Name und Anschrift des Auftraggebers:
Kommunaler Immobilienservice Potsdam
Friedrich-Ebert-Straße 79/81
14469 Potsdam

Beschreibung des Bauvorhabens :
Erweiterungsneubau und brandschutztechnische Ertüchtigung der Comeniusschule Potsdam

Angaben zur Örtlichkeit
Anschrift der Baustelle:
Brauhausberg 10
14473 Potsdam

Das Bauvorhaben liegt innerhalb der Trinkwasserschutzzone III.

## C_Allgemeine projektbezogene Vorbemerkungen
C _ Allgemeine projektbezogene Vorbemerkungen

Ortsbesichtigung
Der Bieter / AN hat sich vor Abgabe des Angebotes einen Eindruck vom Grundstück, vom Gebäudebestand, vom Rohbau sowie von der Verkehrsanbindung zu verschaffen.

Planunterlagen
Der Auftragnehmer ist verpflichtet, sich anhand der beiliegenden Planunterlagen über Art und Umfang der ausgeschriebenen Leistungen zu informieren. Erschwernisse, die aus den Planunterlagen erkennbar waren, berechtigen nicht zu Nachforderungen.

Dem Leistungsverzeichnis liegen PDF Dateien laut Aufstellung Planliste bei:
Lageplan/Baustelleneinrichtungsplan, Grundrisse, Schnitte, Ansichten, Details o.ä.
Diese Pläne dienen zur Übersicht über das Bauvorhaben und zur Kalkulation.

Lagepläne:
4053_01_BM0122_000_05_731_0_LG_BEP_-_02.pdf

Grundrisse:
4053_01_BM0122_000_05_731_0_GR_UG2_T_05.pdf
4053_01_BM0122_000_05_731_0_GR_UG1_T_04.pdf
4053_01_BM0122_000_05_731_0_GR_EG-_T_04.pdf
4053_01_BM0122_000_05_731_0_GR_DG-_T_03.pdf
4053_01_BM0122_000_05_731_0_GR_TG-_U_05.pdf

Schnitte:
4053_01_BM0122_000_05_731_0_SN_AA-_A_03.pdf
4053_01_BM0122_000_05_731_0_SN_BB-_B_03.pdf
4053_01_BM0122_000_05_731_0_SN_CC-_C_03.pdf
4053_01_BM0122_000_05_731_0_SN_DD-_D_01.pdf
4053_01_BM0122_000_05_731_0_SN_EE-_E_05.pdf
4053_01_BM0122_000_05_731_0_SN_FF-_F_03.pdf

Ansichten:
4053_01_BM0122_000_05_731_0_AN_NO-_A_05.pdf
4053_01_BM0122_000_05_731_0_AN_NW-_A_03.pdf
4053_01_BM0122_000_05_731_0_AN_SO-_A_00.pdf
4053_01_BM0122_000_05_731_0_AN_SW-_A_07.pdf

Pläne Bodenbelag:
4053_01_BM0122_000_05_731_0_DP_UG2_B_00.pdf
4053_01_BM0122_000_05_731_0_DP_UG1_B_00.pdf
4053_01_BM0122_000_05_731_0_DP_EG-_B_00.pdf
4053_01_BM0122_000_05_731_0_DP_DG-_B_00.pdf

Fußbodenaufbauten:
4053_01_BM0122_000_05_731_0_DT_FBA_B_00.pdf
4053_01_BM0122_000_05_731_0_DT_FBB_B_00.pdf

Ausführungsunterlagen
Dem AN werden die Ausführungsunterlagen einfach in Papier sowie einmal digital als pdf übergeben. Änderungen der Pläne werden dem AN nur digital übergeben. Diese und weitere Papierkopien sind vom AN auf eigene Rechnung selbst zu fertigen.
Es wird auch die Möglichkeit eingeräumt, auf einen Planserver zuzugreifen.

Die vom Auftragnehmer verwendeten Ausführungsunterlagen müssen den Freigabevermerk des Auftraggebers oder des Architekten tragen. Durch Übergabe neuer Unterlagen ungültig gewordene Unterlagen sind vom Auftragnehmer entsprechend zu kennzeichnen und aufzubewahren. Nicht freigegebene Unterlagen dürfen nicht verwendet werden.

Angebotspreise
Sämtliche Angebotspreise beinhalten alle erforderlichen An- und Abfahrtskosten, sowie den in den Leistungspositionen enthaltene Grundgebrauchsüberlassung.
Mit den Einheitspreisen sind sämtliche Nebenleistungen nach VOB/C abgegolten, die zur Fertigstellung der Leistung erforderlich sind.

SiGeKo
Der SiGeKo ist durch den Bauherrn beauftragt. Der vom SiGeKo erstellte SiGe-Plan gilt für diese Baustelle. Die Hinweise und Anordnungen erfolgen gegenüber dem Bauherrn sowie der örtlichen Bauüberwachung.

Grundsätzlich sind sämtliche Bauleistungen entsprechend den geltenden Sicherheitsbestimmungen und Vorschriften auszuführen.

Baustelleneinrichtung
Der AG stellt folgende Baustelleneinrichtung zur Verfügung: Sanitäranlage m/w, Flächen für Unterkünfte (nach Absprache mit der Bauleitung), Bauwasseranschluss und Stromanschluss. Die Kosten für Wasser und Strom trägt der AG.
Davon unbenommen ist die Baustelleneinrichtung als Nebenleistung des AN nach VOB/C (DIN 18299, Abs. 4.1).
Lagerflächen
Vor Ausführungsbeginn vereinbaren Auftragnehmer und Auftraggeber Ort und Größe von Lagerflächen für Material, Gerät, Schutt und Container auf der Baustelle.

Werbung
Das Anbringen von Werbung ist ausdrücklich untersagt.

Arbeitszeiten & Lärmschutz
Das Baugrundstück befindet sich in einem Wohngebiet (Wohnbaufläche W2) mit einem integriertem Schulstandort.
In diesem Zusammenhang wird auf die Einhaltung der Bestimmungen des Landesimmissionsschutzgesetzes (LImschG) Brandenburg hingewiesen.
Grundsätzlich ist eine Wochenarbeitszeit von Montags bis Freitag, jeweils von 7:00 Uhr bis 17:00 Uhr einzukalkulieren.
Der AN hat die in diesem LV beschriebenen Leistungen in der vorgeschriebenen Bauzeit zu erbringen.

Vermeidung von Schäden
Lärm- und Emissionswerte sind zu beachten. Erschütterung, Staub, Geruch und Schmutz sind grundsätzlich zu vermeiden.
Bäume und Tiere unterliegen besonderem Schutz. Die entsprechenden Zeiten werden zur Bauberatung für die darauf folgende Woche bekannt gegeben. Lärmintensive Arbeiten sind mit der örtlichen Bauleitung abzustimmen.

Beschädigungen an angrenzenden Bauteilen und Einbaugegenständen sind durch geeignete Maßnahmen (Abdeckungen, Verkleidungen etc.), die Sache des AN sind, auszuschließen. Sollten an angrenzenden Bauteilen oder Einrichtungen Beschädigungen oder Verschmutzungen auftreten, so werden diese auf Kosten des AN beseitigt.

Bauablauf und Bauzeiten
Derzeit können Arbeiten i.A. montags bis freitags zwischen 6.00 Uhr und 19.00 Uhr stattfinden. Der AG kann in Ausnahmefällen Arbeiten an Sonnabenden (Werktag) anordnen. Eine gesonderte Vergütung von Lohnzulagen erfolgt dabei nicht.

Baustellenzugang und Sicherheit
Alle Arbeiten, die Teil dieses Leistungsverzeichnisses sind, müssen von einem fachlich geeigneten und deutsch sprechenden Vorgesetzten/ Bauleiter geleitet werden.
Es herrscht auf der gesamten Baustelle Rauchverbot.

Kooperation und Koordination
Der Auftragnehmer ist verpflichtet auf Anforderung mindestens 1x pro Woche, an Koordinierungsbesprechungen teilzunehmen. Während der Arbeiten muss ständig und zwingend eine Deutsch sprechende Fachkraft als Vorarbeiter zugegen sein.
Zu den auf der Baustelle vorzuhaltenden Ausführungsunterlagen zählt auch eine Ausfertigung der Leistungsbeschreibung

## D_Allgemeine technische Vorbemerkungen
D - ALLGEMEINE TECHNISCHE VORBEMERKUNGEN

1. Mitgeltende Normen und Regeln

Dem Leistungsverzeichnis liegt die VOB / B und C zugrunde.

Insbesondere gelten die:

ATV DIN 18 299 - Allgemeine Regelungen für Bauarbeiten jeder Art
ATV DIN 18 365 - Bodenbelagsarbeiten

Darüber hinaus gelten die in den jeweiligen ATV aufgeführten Normen, sämtliche in den DIN's enthaltenen normativen Verweisungen und sämtliche Merkblätter der entsprechenden Fachverbände.

Der Auftragnehmer hat insbesondere die im Leistungsverzeichnis aufgeführten Normen, allgemeinen bauaufsichtlichen Zulassungen und Prüfzeugnisse, Vorschriften der BG sowie die baupolizeilichen Bestimmungen verantwortlich zu beachten.

Weiterhin liegen der Bauausführung die Architektenpläne, die besonderen Vertragsbedingungen des Auftraggebers mit Sicherheitsbestimmungen und zusätzlichen technischen Vorschriften in der jeweils aktuellen Fassung zugrunde. Weiterhin sind die einschlägigen Baustoff- und Herstellungsnormen zu beachten.

Soweit in der Leistungsbeschreibung auf Technische Spezifikationen, z.B. nationale Normen, mit denen Europäische Normen umgesetzt werden, europäische technische Zulassungen, gemeinsame technische Spezifikationen, internationale Normen, Bezug genommen wird, werden auch ohne den ausdrücklichen Zusatz: "oder gleichwertig", immer gleichwertige Technische Spezifikationen in Bezug genommen.

2. Allgemeine Hinweise

Zur Vereinfachung wurde im Leistungstext des LV´s teilweise auf selbstverständliche Ausdrücke, wie "Herstellen, einschl. Materiallieferung und Verschnitt, verlegen, montieren, einschl. Befestigungsmaterial, Geräte, Förderungsmittel und Werkzeuge vorhalten, Schutzvorkehrungen treffen usw." verzichtet. Wenn nicht ausdrücklich anders beschrieben (z.B. "nur liefern" oder "bauseitig gelieferte montieren") umfassen die Leistungen immer Herstellung, Lieferung und Montage.

Die ausgeschriebenen Leistungen umfassen mit den angebotenen Einheitspreisen der einzelnen Teilbereiche alle, zur Leistungserstellung notwendigen Nebenarbeiten  nach VOB/C wie, das Aufstellen, Vorhalten, der
Betrieb und Abbau aller erf. Maschinen, Geräte, Stoffe und Hilfsstoffe, Verwahrungen und sonstigen Schutzmaßnahmen. Die ausgeschriebene Leistung umfasst auch den Transport der Materialien, Maschinen, Geräte, Stoffe und Hilfsstoffe zum Einsatzort innerhalb des Gebäudes; sie umfasst weiterhin den Transport des anfallenden Bauschuttes sowie die sachgerechte Deponierung einschl. aller anfallenden Gebühren.

2. Gerüste

Gerüste werden bauseits nicht gestellt.

## E_Technische Vorbemerkungen
E - TECHNISCHE VORBEMERKUNGEN
Bodenbelagsarbeiten

1. Angaben zu Stoffen und Bauteilen

Das eingebaute Material muss dem Muster entsprechen; eine Bestätigung des Musters durch den Auftraggeber ist einzuholen.

Die Wahl des Klebers bleibt dem Auftragnehmer überlassen, wenn im Leistungstext kein bestimmter Kleber vorgegeben ist. Die Klebstoffe sind nach den Verarbeitungsvorschriften der Hersteller zu verarbeiten.

Es dürfen nur Vorstriche und Kleber verwendet werden, die zu den Ersatzstoffen nach TRGS 610 zählen.

2. Angaben zur Ausführung

Vor der Durchführung von Stemm-, Bohr- und Einsetzarbeiten an Estrichen sowie geputzten Wänden sind Leitungen mit einem Suchgerät zu orten.

Vor Beginn der Arbeiten sind die tatsächlichen Einbauhöhen bezogen auf das gesamte Ausbausystem mit der Bauleitung abzustimmen, wenn unzulässige Toleranzen oder Änderungen des geplanten Fußbodenaufbaus festgestellt oder vermutet werden.

Es werden bauseits 3 Meterpunkte pro Geschoss zur Verfügung gestellt.

Bei Schleifarbeiten im Trockenverfahren sind Absauggeräte zu verwenden.

Sind Schleifen und Spachteln vorgesehen, so bleiben die Anzahl der Schleifgänge und Spachtelaufträge sowie die Wahl der richtigen Körnung dem Auftragnehmer überlassen und sind auf die vorgesehene Beschichtung einzustellen.

Das Verlegen von Streifen gemäß Abschnitt 3.4.6 Satz 2 ATV DIN 18365 ist nur zulässig, wenn dadurch zusätzlicher Verschnitt vermieden wird.

Zu verlegendes Material innerhalb einer zusammenhängenden Fläche muss aus einer gemeinsamen Charge stammen. Ist es aus produkttechnischen Gründen unvermeidbar, dass leichte Struktur- und Farbunterschiede auftreten können, so ist der Auftraggeber vorher auf diesen Umstand hinzuweisen und um sein Einverständnis zu ersuchen.

Nach Abschluss der Arbeiten hat der Auftragnehmer dem Auftraggeber eine Liste über die verlegten Beläge, gegliedert nach Verwendungsort, Produktbezeichnung und Hersteller für spätere Nachbestellungen zu übergeben.

Der Auftragnehmer hat die verlegten Beläge bis zur Abnahme gegen Beschädigung und Verschmutzung durch Abdecken mit Folie, Abdeckpapier oder dergleichen zu schützen.

## 036 Bodenbelagsarbeiten
Datum: 17.04.2025

### Los 1 Bodenbelagsarbeiten

*Hinweis: Bodenaufbau 2. UG Neubau Anbau*
Bodenaufbau 2. UG Neubau Anbau

3,0 mm Linoleum + Kleber
2,0 mm Ausgleichsspachtel

bauseits vorhanden:
75 mm  Zementestrich CT-C35-F5
  PE Folie
120 mmWärmedämmung
  2-lagig, EPS 035 DEO dh
  Polymerbitumen Abdichtungsbahn
  nach DIN EN 18533
200 mmBodenplatte Beton, bewehrt
  Trennlage, PE-Folie
  Tragschicht

*Hinweis: Bodenaufbau 1. UG - DG Neubau Anbau*
Bodenaufbau 1.UG - DG Neubau Anbau

2,5 mm Linoleum + Kleber
2,5 mm Ausgleichsspachtel

bauseits vorhanden:
65 mm  Zementestrich CT-C35-F5
  PE Folie
30 mm  Trittschalldämmung
  1-lagig EPS 040 DES sg
100 mm Ausgleichsdämmung
  1-lagig EPS 040 DEO dh
250 mmBetondecke, bewehrt

*Hinweis: Gebäudefuge 2. UG - DG Übergang Anbau Neubau*
Gebäudefuge Neubau Anbau
2. UG - 1. OG

2,5 mm Linoleum + Kleber
2,5 mm Ausgleichsspachtel

bauseits vorhanden:
65 mm  Zementestrich CT-C35-F5
  PE Folie
30 mm  Trittschalldämmung
  1-lagig EPS 040 DES sg
100 mm Ausgleichsdämmung
  1-lagig EPS 040 DEO dh
250 mmBetondecke, bewehrt
  bzw.
200 mmBodenplatte Beton, bewehrt

*Hinweis: Bodenaufbauten 2. UG Bestandsgebäude*
Bodenaufbau UG 2 - Bestandsgebäude

3 mm  Linoleum + Kleber
2 mm  Ausgleichsspachtel

bauseits vorhanden:
50 mm Zementestrich CT-C35-F5-S80 (auf neuer  Bodenplatte)
  PE Folie
120 mm Wärmedämmung, 2lagig EPS 035 DEO dh
  Polymerbitumen-Schweißbahnabdichtung
200 mm Bodenplatte Beton bewehrt
  Trennlage PE Folie
  Tragschicht

bzw.

ca. 50 mm Bitumenestrich (Bestand auf vorh. Bodenplatte)

*Hinweis: Bodenaufbauten 1. UG Bestandsgebäude*
Bodenaufbau 1. UG Bestandsgebäude

3 mm  Linoleum + Kleber
2 mm  Ausgleichsspachtel

bauseits vorhandene Ziegelgewölbedecke
(straßenseitig des Flurs) mit:
30-40 mm Bitumenestrichdeckung

bzw.

bauseits vorhandene Holzbalkendecke (D = 300 mm,
hofseitig des Flurs) mit:
30-40 mm Bitumenestrich
  Dielung
  Deckensparren: NH 16/24
80 mm Dämmung (zw. Sparren)
  Lattung
  Promatplatten

*Hinweis: Bodenaufbauten EG Bestandsgebäude*
Bodenaufbau EG Bestandsgebäude

3 mm  Linoleum + Kleber
2 mm  Ausgleichsspachtel

bauseits vorhandene Stahlsteindecke (D = 300 mm)
am Übergang zum Anbau mit: 30-40 mm Bitumenestrich

bzw.

bauseits vorhandene Holzbalkendecke (D = 300 mm)
im Rest des Geschosses mit:
30-40 mm Bitumenestrich
  Dielung
  Deckensparren: NH 16/24
80 mm Dämmung (zw. Sparren)
  Lattung
  Promatplatten

*Hinweis: Bodenaufbauten DG Bestandsgebäude*
Bodenaufbau DG Bestandsgebäude

3 mm  Linoleum + Kleber
2 mm  Ausgleichsspachtel

bauseits vorhandene Holzbalkendecke (D = 300 mm) mit:
30-40 mm Bitumenestrich
  Dielung
  Deckensparren: NH 16/24
80 mm Dämmung (zw. Sparren)
  Lattung
  Promatplatten

#### Hauptabschnitt 1.1 Abbruch Bestandsbelag

**1.1.1 Ausbau und Entsorgung Linoleumbelag/Sockelleiste**
Bodenbelag, verklebt, einschl. Sockelleiste, Übergangsschienen, Abschussleisten durch geeignetes Bearbeitungsverfahren entfernen, in transportfähig Größe zerkleinern, nach Materialart trennen, aus dem Gebäude transportieren und anfallenden Bauschutt entsorgen.
Alle für den Neubelag hinderlichen Bestandteile bis OK Estrich/Bitumenestrich entfernen, Boden staubfrei reinigen und zur Aufnahme von neuem Bodenbelag vorbereiten.

Die Aufwendungen für die Lieferung und Vorhaltung und Abtransport von geeigneten Behältnissen/Containern sind in die Einheitspreise einzurechnen, einschl.
fachgerechtes Entsorgen (Laden, Abfahren) und
Entsorgungsgebühren.

Belag: gemischte Bauabfälle - Linoleum auf Estrich/Bitumenestrich/Holzwerkstoffplatte oder Dielung

AVV-Nr.: 17 09 04

Bauteillage: UG 2 bis 1.OG/DG Bestandsgebäude
Menge: 995,000 m2
DIN 276 2018-12: 394

**1.1.2 Ausbau und Entsorgung Teppichbelag/Sockelleiste**
Textiler Bodenbelag, vollflächig verklebt, einschl. Klebereste (bis 5 mm), Sockelleiste, Übergangsschienen, Abschussleisten durch geeignetes Bearbeitungsverfahren entfernen, in transportfähig Größe zerkleinern, nach Materialart trennen, aus dem Gebäude transportieren und anfallenden Bauschutt entsorgen.
Alle für den Neubelag hinderlichen Bestandteile bis OK Estrich/Bitumenestrich entfernen, Boden staubfrei reinigen und zur Aufnahme von neuem Bodenbelag vorbereiten.

Die Aufwendungen für die Lieferung und Vorhaltung und Abtransport von geeigneten Behältnissen/Containern sind in die Einheitspreise einzurechnen, einschl.
fachgerechtes Entsorgen (Laden, Abfahren) und
Entsorgungsgebühren.

Gemischte Bau- und Abbruchabfälle Teppichbeläge
AVV-Nr.: 17 09 04

Bauteillage: DG Bestandsgebäude
Menge: 230,000 m2
DIN 276 2018-12: 394

**1.1.3 Schadhaften Estrich ausbauen, Tiefe bis 5 cm**
Schadhaften Estrich, Estrichgemische, Bitumenestrich oder Beton ausbauen

Ausbauen von partiell schadhaften und
hohlliegenden Estrichflächen bis zum
festen Untergrund. Die Flächen sind vorher
durch Einschneiden einer Nut, die bis zum
Tragbeton reicht, zu begrenzen.

Abtragtiefe: bis 5 cm

Anschließend mit einem Industriestaubsauger gründlich entstauben.

Abgetragenes Material wird Eigentum des
AN und ist vollständig zu sammeln und
gemäß den gesetzlichen Bestimmungen
zu entsorgen.
Menge: 15,000 m2
DIN 276 2018-12: 394

**1.1.4 Zulage für Mehrtiefen**
Zulage zur Vorposition für das Ausbauen von Material von Mehrtiefen pro 5 mm Mehrtiefe.
Menge: 1,000 m2

#### Hauptabschnitt 1.2 Vorbereitende Arbeiten

*Hinweis: UNTERGRUNDVORBEREITUNG ZEMENTESTRICH ANBAU*

*Hinweis: Untergrundvorbereitung Estrich neu*
Das Anschleifen des Estrichs soll ca. 1 Woche nach dessen Einbau erfolgen, um die Trocknung zu beschleunigen. Hierzu notwendige Anfahrten sind in die Einheitspreise einzukalkulieren.

Für die Untergrundvorbereitung sind ausschließlich Verlegeprodukte im System eines Herstellers anzuwenden.

**1.2.1 Gutachtenerstellung**
Nach Abbruch der Bestandsbeläge (Linoleum/Teppich) und vor Beginn weiterer Arbeiten:
Zustandsbeurteilung des bestehenden Untergrundes (Bitumenestrich) und Erstellen eines Gutachtens mit Empfehlungen zu erforderlichen Maßnahmen in Vorbereitung auf die fachgerechte Verlegung des neuen Belages durch einen unabhängigen Sachverständigen

Bauteillage: 2.UG/1.UG/EG/DG
Menge: 1,000 psch

**1.2.2 Untergrund reinigen, Estrich neu**
Beseitigen von Verschmutzungen/Verunreinigungen, die nicht durch Schleifen und Saugen zu entfernen sind, soweit diese nicht durch den Auftragnehmer verursacht wurden, inkl. Entsorgung des Abfalls.

Hinweis: Das Reinigen des Untergrundes durch Schleifen und Saugen ist eine Nebenleistung und wird nicht gesondert vergütet.

Bauteillage:
Neubau Anbau UG 2 bis 1. OG: ca. 502 m2
Bestandsgebäude UG 2 bis 1. OG/DG:
Menge: 540,000 m2
DIN 276 2018-12: 353

**1.2.3 Randstreifen aus Polystyrol abschneiden**
Überstehenden Randstreifen aus Polystyrolschaum oder Mineralwollematerial bodengleich abschneiden und entsorgen.
Alle Räume mit neuen Estrichbelag.

Bauteillage:
UG 2 bis 1. OG Neubau Anbau
Menge: 450,000 m
DIN 276 2018-12: 353

**1.2.4 Zementestrich (CT) unbeheizt neu, prüfen und vorbereiten**
Zementestrich, unbeheizt, neu eingebaut
nach DIN EN 13813, eben nach DIN 18202, gemäß weiteren mitgeltenden Normen und Merkblättern prüfen.

Haftungsmindernde Bestandteile und Schichten an der
Oberfläche des Zementestrichs durch geeignetes
Untergrundvorbereitungsverfahren (Schleifen, Fräsen,
Kugelstrahlen usw.) entfernen;
inkl. aller Nebenarbeiten (Schutzmaßnahmen, staubdichte Abklebungen, Absaugen
mit leistungsfähigem Industriestaubsauger und
ordnungsgemäße Schuttbeseitigung.)

Bauteillage: UG 2 bis 1. OG Neubau Anbau
Menge: 540,000 m2
DIN 276 2018-12: 353

**1.2.5 Kraftschlüssiges Schließen von Schein-/Arbeitsfugen**
Schein-/Arbeitsfugen, Risse in mineralischem Estrich
kraftschlüssig schließen

Schein-/Arbeitsfugen, Risse in mineralischem Estrich
öffnen, Querschlitze setzen, sorgfältig saugen,
Wellenverbinder einlegen und kraftschlüssig schließen
mit 2-K Silikatgießharz, Ausführung nach Angaben des Herstellers.

Sofortiges Abstreuen der noch feuchten Schicht im
Überschuss mit Abstreusand 0,4-0,8 mm, Ausführung nach Angaben des Herstellers.

Eigenschaften
- Geruchsarm
- Extrem schnelle Erhärtung
- Konsistenz einstellbar
- Estrichdämmschichten werden nicht angegriffen
- GISCODE RU1 / lösemittelfrei nach TRGS 610
- EMICODE EC1 PLUS / sehr emissionsarm

angebotenes Gießharz: '..............................'

(vom Bieter einzutragen)

angebotener Quarzsand: '..............................'

(vom Bieter einzutragen)
Menge: 5,000 m
DIN 276 2018-12: 395

**1.2.6 Ausbesserung von Fehlstellen über 10 mm Dicke**
Randbereiche des Estrichschlitzes / der Fehlstelle mit einer Trennscheibe begradigen, um eine optimale
Flankenstruktur der festen Estrichfläche zu erreichen.
Flanken vorstreichen. Einbringen eines schwindarmen, variablen Schnellmörtels als Estrichergänzung "nass in nass". An die vorbereiteten und vorgestrichen Flanken anarbeiten und sorgfältig verdichten.
Je nach Anforderung Mörtel über das Mischungsverhältnis mit Wasser in der Konsistenz
steifplastisch oder fließfähig einstellen.

Ausführung von Kleinflächen bis 0,10 m2

Anforderung an den Schnellmörtel:
- Festigkeitsklasse CT - C60 - F7 - A 12
- GEV EMICODE EC1 Plus
- Schichtdicke: mind. 10 mm
- Körnung 0 bis 2,2 mm
- Kunststoffvergüteter Spezialzement
- Hohe Verbundsicherheit
Menge: 2,000 m2
DIN 276 2018-12: 395

**1.2.7 Grobe Unebenheiten und Anspachtelungen**
Schließen von Löchern und Fehlstellen im Untergrund
sowie Erstellen von Anspachtelungen mit standfester
Füllmasse durchführen.

Anforderung an die Füllmasse:
- GEV EMICODE EC1 Plus
- „Blauer Engel" nach DE-UZ 113
- Festigkeitsklasse nach DIN 13813: C35 F7
- Hoch belastbar, spannungsarm
- Ohne sichtbare Ansätze spachtelbar
- Unter Parkett geeignet
- Einsatz im Industriebereich
- Belegreife für Bodenbeläge nach ca. 60 Minuten
Menge: 5,000 m2
DIN 276 2018-12: 395

**1.2.8 Anspachteln von Übergängen**
Anspachteln des Estrichs mit geeigneten Kunstharzspachtelmassen zum Ausgleichen von geringen Unebenheiten, 2-5 mm begradigen von unsauberen Estrichkanten zu Trennschienen und/oder Material-/Boden-/Türübergängen o.ä.
Spachteldicke: 2-5 mm
unsaubere Kanten: Breite bis ca. 10 cm

Bauteillage: Estrich-/Betonflächen im Bestandsgebäude
Menge: 15,000 m

**1.2.9 CT-Estrich (Untergrund) anschleifen**
Untergrund aus Zementestrich anschleifen, absaugen.
Menge: 540,000 m2
DIN 276 2018-12: 353

**1.2.10 CT-Estrich, abschleifen**
Untergrund aus konventionellem Zementestrich im Falle größerer Unebenheiten partiell bis 5 mm abschleifen oder abfräsen, absaugen.

Bauteillage: Estrichflächen im Bestandsgebäude
Menge: 100,000 m2
DIN 276 2018-12: 353

**1.2.11 Grundierung, 1K-PUR, Estrich neu**
Schnellgrundierung zur direkten Klebung mit Reaktionsklebstoffen vollflächig auf vorhandenen CT-Estrich aufbringen.
Basis: 1K-PUR-Prepolymer
Angeb. Fabrikat: '..............................'

(Vom Bieter einzutragen!)

Produktbezeichnung: '..............................'

(Vom Bieter einzutragen!)
Menge: 540,000 m2

**1.2.12 Spachteln, vollfl., 1-5 mm**
Spachteln der grundierten Estrichfläche, vollflächig, mit lösungsmittelfreier, kunstharzvergüteter Zementspachtelmasse.
Spannungsarm und für höchste Beanspruchungen geeignet.
Zur Erzielung eines optimalen Oberflächenergebnisses sind Zahnrakel und Stachelwalze einzusetzen.
Mindestschichtdicke: 2 mm
Erforderliche Schichtdicke: ca. 1-5 mm
Untergrund: CT-Estrich
Anforderung an die Spachtelmasse:
- GEV EMICODE EC1 Plus
- „Blauer Engel" nach DE-UZ 113
- Ultraglatte Oberfläche
- Staubarm
- Festigkeitsklasse nach DIN 13813: C40 F10
- Hoch belastbar
- Pumpfähig

Bauteillage:
- Neubau Anbau UG 2, UG 1, EG, DG
- Bestandsgebäude UG 2, UG 1, EG, DG

Angeb. Fabrikat : '..............................'

(Vom Bieter einzutragen!)
Menge: 540,000 m2

**1.2.13 Mehrpreis, Spachteln, Mehrstärke, 1mm**
*** wie Position 1.2.12
Mehrpreis, je 1 mm Mehrstärke der Spachtelung.
Menge: 50,000 m2

**1.2.14 Linoleum, Feuchtemessung, zusätzlich**
Zusätzliche Feuchtemessung pro Messpunkt, falls die maximale Restfeuchte bei der ersten Messung (im Grundpreis enthalten) überschritten wurde, einschl. Erstellen eines Messprotokolls.
Menge: 4,000 St

*Hinweis: Hinweis*
Für die Untergrundvorbereitung sind ausschließlich Verlegeprodukte im System eines Herstellers anzuwenden.

vorhandener Bodenaufbau:
Bitumenestrich (Bestand auf Holzbalkendecke/ Kappendecke/Ziegeleinghangdecke)

**1.2.15 Untergrund prüfen, reinigen, schleifen Bestandsböden (Bitumenestrich)**
Prüfung und Trockenheit: Der Untergrund muss fest, trocken und eben sein.

Untergrund reinigen von losen Materialien, groben Verschmutzungen, Verunreinigungen durch Mörtelreste, Bauschutt, Farbreste, Klebereste, Ausgleichsschichten etc., anschließend ist der Untergrund mit einer geeigneten Körnung zu schleifen (Einsatz Diamantschleifgerät ist einzukalkulieren) und anschließend durch absaugen mit einem Industriesauger von dem Schleifstaub zu befreien, so dass ein tragfähiger, verlegereifer Untergrund, frei von haftungsmindernden Schichten, entsteht.
Mit einzurechnen ist die Randbearbeitung in Bereichen, die vom Kugelstrahlgerät nicht erreicht werden.

Entsorgung des Abfalls und Abgestrahltes Material  nach den landesrechtlichen Bestimmungen einschl. Entsorgungsnachweis als Vergütungsgrundlage.
Das Vorhalten entsprechender Mulden und der Abtransport ist mit einzukalkulieren.
Gebühren der Verwertung/Entsorgung sind vom AN zu übernehmen und in die EP einzurechnen.

Abfallart: Stoffgemische aus mineralischen und nichtmineralischen Abfällen (Baumischabfall)
AVV 170904

Abtragdicke: 2 bis 3 mm (nach örtlichem Erfordernis)

Bauteillage:
Bestandsböden (Estrich/Bitumenestrich) UG 2 bis DG

nachfolgende Beschichtung:
Anstrich mit 2K-Epoxidharz, Linoleumbelag
Menge: 1220,000 m2
DIN 276 2018-12: 395

**1.2.16 Rissverspachtelung, emmissionsarm**
Oberflächenbündiges Verspachteln von Bodenrissen in
Beton- und Bitumenestrichflächen gemäß DIN 18560, mit einem Epoxidharzmörtel aus einem 2-komp. Epoxidharz, Quarzsand-Zuschlägen und Stellmittel.
Erforderliche Vorarbeiten sind einzuplanen und einzukalkulieren.

Anforderungen an das Produkt:
- hohe Sperrwirkung gegen Feuchtigkeit
- EMICODE EC 1 Plus: sehr emissionsarm
- Zulassung für Aufenthaltsräume (AbZ)
- CE-Kennzeichnung: SR-B1,5
Menge: 15,000 m
DIN 276 2018-12: 395

**1.2.17 Bodenausgleichsmasse, Standfest**
Standfeste zementäre Bodenausgleichsmasse
CT-C30-F7 zum Ausgleichen von entfernten Teilen des Untergrundes, Verfüllen von Aussparungen und Löchern und größeren Unebenheiten im Untergrund aus Bestandsestrich, Betonestrich, Beton etc., zur Herstellung eines tragfähigen Untergrundes

Standfeste zementäre Ausgleichsmasse der Festigkeitsklasse C30-F7 nach DIN EN 13813 als Estrich im Verbund auf CT-/CA-/Beton-/Magnesiaestrich mit der Ebenheitstoleranz nach DIN 18202, Tabelle 3 nach Angaben des Herstellers einbringen.

Die Ausgleichsmasse muss zur Aufnahme von Linoleumbelägen geeignet sein.

Anforderungen an das Produkt:
- EMICODE EC 1 PLUS
- Blauer Engel UZ 113
- Schichtdickenbereich: 1 - 50 mm
- Belegereife je 10 mm ca. 1 Tag
- Baustoffklasse: A1 fl gemäß DIN EN 13501-1
- standfest und modellierbar

angebotenes Fabrikat/Hersteller: '..............................'

(vom Bieter einzutragen)
Menge: 5,000 m2
DIN 276 2018-12: 395

**1.2.18 Grundierung Bestandsflächen**
Grundieren der vorhandenen Bodenfläche mit einer sehr emissionsarmen, 2-komp. Epoxidharz-Grundierung.
Die feuchte Epoxidharz-Grundierung ist mit einem Quarzsand 0,3 bis 0,8 mm vollflächig im Überschuss nach Angaben des Herstellers abzustreuen. Nach Abtrocknung überschüssigen Quarzsand absaugen.

Verbrauch:
- Epoxidharz: 300 - 500 g/m²
- Quarzsand 0,3-0,8 mm: ca. 3 - 5 kg/m²

Anforderungen an das Produkt:
- EMICODE EC 1R: sehr emissionsarm
- GISCODE: RE1/lösemittelfrei
- hohe Sperrwirkung gegen Feuchtigkeit
- verfestigt saugfähige mineralische Untergründe
- sehr gute Chemikalienbeständigkeit
- Zulassung für Aufenthaltsräume: eurofins Indoor Air Comfort Gold

(Hinweise zur Untergrundvorbereitung und Verarbeitungsrichtlinien beachten!)
Menge: 1220,000 m2
DIN 276 2018-12: 395

**1.2.19 Anspachteln Übergänge**
Übergänge zu anderen Belägen zum Höhenausgleich bis 5 mm anspachteln und ca. auf 1 Meter auslaufen lassen, mit einer zementären, standfesten,  emissionsarmen und caseinfreien Spachtelmasse, entspr. RAL-UZ 113 (Blauer Engel) sowie nachfolgendes Vorstreichen zur Erzielung der Haftung nachfolgender Spachtelschichten mit einer lösemittelfreien, emissionsarmen Dispersions-Spezial-Grundierung.
Menge: 50,000 m
DIN 276 2018-12: 395

**1.2.20 Nivellierspachtelung Boden i.M. 2 mm**
Herstellen einer glatten, ebenen und tragfesten, gleichmäßig saugfähigen Nivellierspachtelung auf Zement-, Gußasphalt.- und Calciumsulfatestrichen, Betonsohlen und Rohbetondecken sowie anderen Untergründen zur Aufnahme von elastischen Bodenbelägen mit spannungsarmer, selbstglättender, rissfreier, schnell erhärtender und nach 12 - 48 Stunden verlegereif, nach zwei Stunde begehbarer, emissionsarmer (EMICODE EC 1), kunststoffvergüteter und pumpfähiger zementärer Nivellierausgleich.
Spachtelmasse in Schichtdicke zwischen 2 - 5 mm in Rakeltechnik auf dem Untergrund aufbringen und glätten.

Die Ausgleichsmasse muss zur Aufnahme von  elastischen Belägen (Linoleum) geeignet sein.
Nach DIN 18202, Tabelle 3 nach Angaben des Herstellers einbringen.

Eigenschaften:
selbstverlaufend
sehr spannungsarm
schnell verlegereif in jeder Schichtdicke
hohe Festigkeit
stuhlrollengeeignet ab 2 mm Schichtdicke,
geprüft gemäß EN 425 bzw. EN 985
Lösemittel- und weichmacherfrei Zertifikat " Blauer Engel "
Schichtdicke: 2-3 mm
Menge: 1220,000 m2
DIN 276 2018-12: 395

#### Hauptabschnitt 1.3 Linoleum-Beläge, Boden

*Hinweis: Hinweis*
Der Ausschreibung liegen die Produkte der Fa. Gerflor DLW (für Linoleum) exemplarisch zugrunde.
Im Rahmen der Baumaßnahme wurde im Kontext zu weiteren Oberflächenbelägen (Wand- u. Deckenfarben, Fliesenbelägen etc.) ein farbliches Leitbild erstellt.
Für die Vorbemusterungen wurden aus diesem Grund o.g. Planungsprodukte ausgewählt.

Folgende Farben nach NCS-Farbcode muss das Standardfarbprogramm wegen Farbkonzept des AG mind. beinhalten:

Neubau Anbau
- grün marmoriert - NCS 3030-G40Y /LRV 31,4
(Frog Green 0100)
- blau marmoriert - NCS 5010-R90B /LRV 20,6
(Autumn Blue 0022)
- gelb/beige marmoriert - NCS 1515-Y30R /LRV 52,7
(light Sahara 0040)
- grau marmoriert NCS 4502-Y LRV 29,5
(greystone grey 0153)
- orange/rot marmoriert - NCS 3040-Y50R /LRV 24,7
(Spicy Orange 0073)

Bestandsgebäude - Farbe wie Bestandsbelag
- Grau (Betoneffekt, nicht marmoriert)
0563 zinc grey (RAL 7046 Telegrau)

Es dürfen gleichwertige Produkte angeboten und verwendet werden.
Nach Beauftragung hat dann eine Bemusterung mit dem Auftraggeber zu erfolgen, für welche durch den AN Handmuster auf Verlangen zur Verfügung getellt werden müssen.

**1.3.1 Bodenbelag aus Linoleum, Kl. 34, d= 2,5 mm, R9, grün marmoriert**
Bodenbelag aus Linoleum DIN EN ISO 24011 mit werksseitiger Oberflächenvergütung, Topshield 2, doppelt UV-vernetzt, liefern und auf vollflächig gespachtelten Untergrund, vollflächig kleben.

Geeignet für den Einbau in Schulen.

Entspricht den Anforderungen des Blauen Engel, österreichischem Umweltzeichen, FloorScore® und
Nordic Ecolabel (Swan), TÜV PROFICERT-product Interior PREMIUM

Ausgestattet mit werkseitiger, durch Laser-UV-Technologie dreifach vernetzten, NEOCARE-Oberflächenvergütung, lösemittelfrei. Die Oberfläche ist frei von PU/PUR Bestandteilen.
Eine Einpflege ist bei Beachtung der Reinigungs- und Pflegeempfehlung nicht erforderlich.

Bodenbeläge entwickelt unter strenger Bewertung einer Lebenszyklus-Analyse. In den ersten drei Phasen des Lebenszyklus (Cradle to Gate) zusammengefasst, soll Linoleum CO2-Neutral hergestellt werden und erfüllt die strengen Bewertungskriterien der „Cradle to Cradle" Zertifizierung in Silber.

Produktmerkmale:
- TVOC - Emissionswerte nach 28 Tagen liegen bei <10 µg/m3
- weichmacherfrei
- frei von Schwermetallen
- REACH-konform laut Verordnung der EU
- Einstufung DIN  EN ISO 10874:
Klasse 34 (gewerblicher Bereich, sehr starke Beanspruchung) /
Klasse 43 (industrieller Bereich, starke Beanspruchung) antistatisch, Aufladungsspannung im Begehversuch DIN EN 1815 max. 2 kV
- Trittschallverbesserungsmaß EN ISO 10140-3: 5 dB
- geeignet für Stuhlrollen DIN EN 12529 / ISO 4918: Typ W
- Brandverhaltensklasse DIN EN 13501-1: Cfl-s1
- im Brandfalle rauchgastoxikologisch unbedenklich
- sehr gute Widerstandsfähigkeit gegen Ausdrücken von Zigaretten gemäß EN 1399:1997-09 (Methode A), keine sichtbare Veränderung der Oberfläche
- Bewertungsgruppe Rutschgefahr R9 gemäß BGR 181
- beständig gegen Öle und Fette und gegen Säuren und Laugen in höherer Konzentration sehr gut beständig
- ISO 26987, beständig gegen Hand- und Flächendesinfektionsmittel nach VAH
- Antibakterielle Aktivität (E. coli S. aureus MRSA) EN ISO 22196 /JIS Z 2801: >99% Wachstumshemmend nach 24 Std.
- Antivirale Aktivität (Humanes Coronavirus) ISO 21702 > 98,65 % Viruzide Aktivität nach 5 Std.
- Art der Nutzung  geeignet für Warmwasser-Fußbodenheizung (max. 29°C)
- Wärmeleitfähigkeit ISO 10456: 0,17 W/(mK)
- Dicke ISO 24346: 2,5 mm
- in Bahnen, Bahnenbreite: 200 cm
- Oberfläche glatt, marmoriert
- Licht- Farbechtheit EN 20 105 B02: ≥ Stufe 6
- Auswahl aus einer Palette von mindestens 25 Standardfarben

Der Hersteller des gelieferten Bodenbelages verpflichtet sich, die bei der Verlegung anfallenden Verschnittreste zurückzunehmen, um diese im Rahmen des werkseigenen Programms zum Umweltschutz zu recyceln und bei der Herstellung neuer Beläge wiederzuverwerten. Die Rücknahme erfolgt in Abstimmung mit dem jeweils beauftragten Verarbeitungsbetrieb.

Farbton nach Farbkonzept AG:
- grün marmoriert - NCS 3030-G40Y /LRV 31,4
(Frog Green 0100)
Produkt der Planung: Gerflor DLW Marmorette oder gleichwertig

Untergrund: Estrich - fertig gespachtelt
Bauteillage: Neubau Anbau

Angebotenes Fabrikat Bodenbelag: Produktname und Hersteller:
'..............................'

(Vom Bieter einzutragen!)

Angebotenes Fabrikat Kleber/Hersteller: '..............................'

(Vom Bieter einzutragen!)
Menge: 50,000 m2
DIN 276 2018-12: 353

**1.3.2 Bodenbelag aus Linoleum, Kl. 34, d= 2,5 mm, R9, grau marmoriert**
wie Pos. 1.3.1 jedoch:

Farbton nach Farbkonzept AG:
- grau marmoriert NCS 4502-Y LRV 29,5
(greystone grey 0153)
Es erfolgt eine Bemusterung nach Wahl AG

Angebotenes Fabrikat Bodenbelag: Produktname und Hersteller:
'..............................'

(Vom Bieter einzutragen!)

Angebotenes Fabrikat Kleber/Hersteller: '..............................'

(Vom Bieter einzutragen!)

Untergrund: Estrich - fertig gespachtelt
Bauteillage: Neubau Anbau
Menge: 170,000 m2
DIN 276 2018-12: 353

**1.3.3 Bodenbelag aus Linoleum, Kl. 34, d= 2,5 mm, R9, orange/rot marmoriert**
wie Pos. 1.3.1 jedoch:

Farbton nach Farbkonzept AG:
- orange/rot marmoriert - NCS 3040-Y50R /LRV 24,7
(Spicy Orange 0073)

Angebotenes Fabrikat Bodenbelag: Produktname und Hersteller:
'..............................'

(Vom Bieter einzutragen!)

Angebotenes Fabrikat Kleber/Hersteller: '..............................'

(Vom Bieter einzutragen!)

Untergrund: Estrich - fertig gespachtelt
Bauteillage: Neubau Anbau
Menge: 215,000 m2
DIN 276 2018-12: 353

**1.3.4 Bodenbelag aus Linoleum, Kl. 34, d= 2,5 mm, R9, gelb/beige marmoriert**
wie Pos. 1.3.1 jedoch:

Farbton nach Farbkonzept AG:
- gelb/beige marmoriert - NCS 1515-Y30R /LRV 52,7
(light Sahara 0040)

Angebotenes Fabrikat Bodenbelag: Produktname und Hersteller:
'..............................'

(Vom Bieter einzutragen!)

Angebotenes Fabrikat Kleber/Hersteller: '..............................'

(Vom Bieter einzutragen!)

Untergrund: Estrich - fertig gespachtelt
Bauteillage: Neubau Anbau
Menge: 105,000 m2
DIN 276 2018-12: 353

**1.3.5 Bodenbelag aus Linoleum, Kl. 34, d= 2,5 mm, R9 (Bestandsgebäude) grau**
Bodenbelag aus Linoleum DIN EN ISO 24011 mit werksseitiger Oberflächenvergütung, Topshield 2, doppelt UV-vernetzt, liefern und auf vollflächig gespachtelten Untergrund, vollflächig kleben.

Geeignet für den Einbau in Schulen.

Entspricht den Anforderungen des Blauen Engel, österreichischem Umweltzeichen, FloorScore® und
Nordic Ecolabel (Swan), TÜV PROFICERT-product Interior PREMIUM

Ausgestattet mit werkseitiger, durch Laser-UV-Technologie dreifach vernetzten, NEOCARE-Oberflächenvergütung, lösemittelfrei. Die Oberfläche ist frei von PU/PUR Bestandteilen.
Eine Einpflege ist bei Beachtung der Reinigungs- und Pflegeempfehlung nicht erforderlich.

Bodenbeläge entwickelt unter strenger Bewertung einer Lebenszyklus-Analyse. In den ersten drei Phasen des Lebenszyklus (Cradle to Gate) zusammengefasst, soll Linoleum CO2-Neutral hergestellt werden und erfüllt die strengen Bewertungskriterien der „Cradle to Cradle" Zertifizierung in Silber.

Produktmerkmale:
- TVOC - Emissionswerte nach 28 Tagen liegen bei <10 µg/m3
- weichmacherfrei
- frei von Schwermetallen
- REACH-konform laut Verordnung der EU
- Einstufung DIN  EN ISO 10874:
Klasse 34 (gewerblicher Bereich, sehr starke Beanspruchung) /
Klasse 43 (industrieller Bereich, starke Beanspruchung) antistatisch, Aufladungsspannung im Begehversuch DIN EN 1815 max. 2 kV
- Trittschallverbesserungsmaß EN ISO 10140-3: 5 dB
- geeignet für Stuhlrollen DIN EN 12529 / ISO 4918: Typ W
- Brandverhaltensklasse DIN EN 13501-1: Cfl-s1
- im Brandfalle rauchgastoxikologisch unbedenklich
- sehr gute Widerstandsfähigkeit gegen Ausdrücken von Zigaretten gemäß EN 1399:1997-09 (Methode A), keine sichtbare Veränderung der Oberfläche
- Bewertungsgruppe Rutschgefahr R9 gemäß BGR 181
- beständig gegen Öle und Fette und gegen Säuren und Laugen in höherer Konzentration sehr gut beständig
- ISO 26987, beständig gegen Hand- und Flächendesinfektionsmittel nach VAH
- Antibakterielle Aktivität (E. coli S. aureus MRSA) EN ISO 22196 /JIS Z 2801: >99% Wachstumshemmend nach 24 Std.
- Antivirale Aktivität (Humanes Coronavirus) ISO 21702 > 98,65 % Viruzide Aktivität nach 5 Std.
- Art der Nutzung  geeignet für Warmwasser-Fußbodenheizung (max. 29°C)
- Wärmeleitfähigkeit ISO 10456: 0,17 W/(mK)
- Dicke ISO 24346: 2,5 mm
- in Bahnen, Bahnenbreite: 200 cm
- Oberfläche glatt, Musterung Lino Art Urban, gewolkt in Beton-Effekt (nicht marmoriert)
- Licht- Farbechtheit EN 20 105 B02: ≥ Stufe 6
- Auswahl aus einer Palette von mindestens 27 Standardfarben

Untergrund: Holzbalkendecke mit Dielung + Bitumenestrich (Dicke 3-4 cm) fertig gespachtelt

Der Hersteller des gelieferten Bodenbelages verpflichtet sich, die bei der Verlegung anfallenden Verschnittreste zurückzunehmen, um diese im Rahmen des werkseigenen Programms zum Umweltschutz zu recyceln und bei der Herstellung neuer Beläge wiederzuverwerten. Die Rücknahme erfolgt in Abstimmung mit dem jeweils beauftragten Verarbeitungsbetrieb.

Farbton nach Farbkonzept AG:
0563 zinc grey (RAL 7046 Telegrau)
Es erfolgt eine Bemusterung nach Wahl AG

Bauteillage: Bestandsgebäude UG 2 bis DG

Produkt der Planung: Gerflor DLW LINO ART URBAN oder gleichwertig

Angebotenes Fabrikat Bodenbelag: Produktname und Hersteller:
'..............................'

(Vom Bieter einzutragen!)

Angebotenes Fabrikat Kleber/Hersteller: '..............................'

(Vom Bieter einzutragen!)
Angebotenes Fabrikat Kleber/Hersteller: '..............................'

(Vom Bieter einzutragen!)
Menge: 1205,000 m2
DIN 276 2018-12: 353

**1.3.6 Verschweißen/Verfugen Bodenbelag Dicke 2,5 mm**
Verschweißen/Verfugen des Linoleum-Bodenbelags mit farblich passendem Camouflage Schmelzdraht für eine nahezu unsichtbare Verbindung der Bahnen,
einschl. fachgerechte Fräsung der Rille

Bemusterung Farbe Schmelzdraht durch Bauherr

Belagdicke: 2,5 mm
Nahtbreite: 4 mm

Verfugung Fläche Neubau Anbau: 540 m2
- grün marmoriert 50 m2
- grau marmoriert 170 m2
- orange/rot marmoriert 215 m2
- gelb/beige marmoriert 105 m2

Verfugung Fläche Bestandsgebäude: 1200 m2
- grau (Betoneffekt)

Bauteillage:
UG 2 bis 1. OG Neubau Anbau/Bestandsgebäude

Schmelzdraht: Hersteller/Typ
'..............................'

(vom Bieter einzutragen)
Menge: 1740,000 m2
DIN 276 2018-12: 353

**1.3.7 Korkment-Unterlage, Dicke 2,0 mm liefern und verlegen**
Liefern und vollflächiges Verkleben auf fachgerecht vorbereiteten und vollflächig gespachtelten Untergrund von Korkment 2,0 mm Unterlage zur Verbesserung der Trittschalldämmung in Abstimmung mit dem Bodenbelag als elastische, wärmeisolierende und trittschallmindernde Zwischenlage unter Linoleumbelägen.

Technische Anforderungen:
Material: Hochwertiger Korkment-Unterbelag nach DIN EN 12455
Dicke: 2,0 mm
Bahnenbreite: ca. 200 cm
Trittschallverbesserungsmaß EN ISO 10140-3 über 12 bis 15 dB, in Kombination mit einem Linoleum Oberbelag mit NEOCARE Finish
Resteindruck DIN EN ISO 24343-1 < 0,20 mm,

Produkt der Planung: DLW Korkment 2,0 mm o. glw.

Belag, Hersteller/Typ
'..............................'

vom Bieter einzutragen,

Dispersionsklebstoff für Linoleum oder gleichwertig,

Klebstoff, Hersteller/Typ
'..............................'

vom Bieter einzutragen

Der Korkment-Unterbelag ist aus der Produktpalette des Herstellers den Linoleumbelags anzubieten und muss mit dem Linoleumbelag kompatibel sein.

Ausführung:
Die Korkmentbahnen sind vollflächig mit einem emissionsarmen, systemgerechten Dispersionsklebstoff in das vorbereitete Klebstoffbett einzulegen, blasenfrei anzureiben und zu walzen. Im Anschluss erfolgt die direkte Verlegung des Linoleum-Oberbelags gemäß Herstellervorgabe.

Bauteillage: DG Bestandsgebäude - B1.02 Snoezelen-Raum
Menge: 25,000 m2
DIN 276 2018-12: 353

**1.3.8 Mehrpreis, passgenaues Anarbeiten**
Mehrpreis, passgenaue Anarbeiten des Linoleums an Einbauteile oder Einrichtungsgegenstände.
Anschließen des Linoleums an Einbauteile, Trennschienen und Wände, für die keine Leistenabdeckung vorgesehen ist.

Bauteillage:
UG 2 bis 1. OG Neubau
UG 2 bis DG Bestandsgebäude
Menge: 160,000 m

**1.3.9 Rutschhemmende Beschichtung-dauerhaft, R10, Zulage**
Rutschhemmende Beschichtung des Linoleumbelags mit einem speziellen 2K-Polymersiegel auf Polyurethanbasis für den Langzeitschutz elastischer Bodenbeläge in Bereichen mit besonderen Anforderungen an die Rutschhemmung. Mit speziellem Antislip-Additiv zur Erhöhung der Rutschhemmung und Einstufung des Siegelfilmes in die Bewertungsgruppe R10.
Rutschhemmende Wirkung geprüft gemäß den Vorschriften der BGR 181 und DIN 51130.
Inkl. vorheriger Entfernung der werksseitigen Acrylatbeschichtung.

Einbaubereich: Bestandsgebäude
UG 2 B-2.22 Garderobe
UG 1- B-1.08 Garderobe
EG B0.08 Garderobe
Menge: 27,000 m2
DIN 276 2018-12: 353

**1.3.10 Erstpflege**
Reinigen des Belages sofort nach Fertigstellung der Bodenbelagsarbeiten. Auftragen von Wischpflegemitteln entspr. DIN 18032-2 in 2 Arbeitsgängen (1x quer / 1x längs) mit Wischmop, damit ein Porenschluss und Pflegefilm erreicht wird.
Der Gleitreibungsbeiwert nach DIN 18 032, Teil 2 ist durch Prüfungszeugnis nachzuweisen.

Angeb. Fabrikat:/Hersteller '..............................'

(Vom Bieter einzutragen!)
Menge: 1740,000 m2
DIN 276 2018-12: 353

**1.3.11 Schutzabdeckung, Bodenbelag**
Lückenloses, dauerhaftes und lagegesichertes Abdecken vorbenannter Bodenbeläge zum Schutz vor schädigenden Einwirkungen aus dem weiteren Baugeschehen mit dafür geeigneten Materialien, sowie anschließendes fachgerechtes Entsorgen dieser, inkl. Entfernung der Abdeckung auf Anordnung der Bauleitung.

Ausführung nur auf besondere Anordnung der Bauleitung und für Leistungen nach Abnahme.

Abdeckmaterial : Protection Paper, Papierstärke 185-215g/m2, Fixierung mit weichermacherfreiem Klebeband
oder selbstklebende Bodenfolien, Stärke ca. 100 my

- Einbau Schutzabdeckung nach Vorgabe Bauleitung
(Flure Anbau)
Menge: 120,000 m2
DIN 276 2018-12: 399

#### Hauptabschnitt 1.4 Sockelleisten / Zubehör

**1.4.1 Sockelleiste h/b = 70/15 mm**
Liefern und fachgerechtes Montieren von
Massivholz-Sockelleisten, Typ Cube mit abgerundeter Vorderkante und Fase (ca. 3 mm)
Oberfläche: lackiert, matt
Farbe: RAL 9002 (grauweiß)
Grundierung, Farbauftrag und Schutzschicht
Höhe: 70 mm
Stärke: 15 mm
Befestigungsart: Fachgerecht verschraubt und versenkt,
Stöße und Stirnseiten schräg abgeschnitten, Schnittkanten sauber geschliffen, inkl. Ausführung von Innen- und Außenecken, Ecken und Gehrungen sind präzise auf Gehrung zu schneiden und bündig zu fügen.
Bauteillage: alle Räume mit Linoleumbelag
UG2 - 1. OG Neubau
UG 2 - DG Bestandsgebäude

Angeb. Fabrikat/Hersteller: '..............................'

(Vom Bieter einzutragen!)
Menge: 1300,000 m
DIN 276 2018-12: 353

**1.4.2 Randfuge Boden/Sockel**
Fugenverschluss in Innenräumen, zwischen Bodenbelag aus Linoleum und Sockelleiste mit geeigneter dauerelastischer Fugendichtungsmasse nach Empfehlung des Herstellers,
Fuge glatt gestrichen, inkl. notwendige Flankenvorbehandlung an den Anschlussflächen und Hinterlegen der Fugenhohlräume mit geeignetem Hinterstopfmaterial, einschl. Abklebearbeiten
Fugenbreite : 6-8 mm i.M.
Farbe nach Wahl AG (Kalkulationsgrundlage weiß)

Bauteillage: alle Räume mit Linoleumbelag
UG2 - 1. OG Neubau
UG 2 - DG Bestandsgebäude
Menge: 1350,000 m

**1.4.3 Anschlüsse mit 1-K Fugenmasse**
Anschlüsse an Türzargen, etc. mit geeigneter dauerelastischer 1-K Fugendichtungsmasse nach Empfehlung des Herstellers.

Elastische Verfugung mit Dichtstoff auf Silikonbasis, Fuge glatt gestrichen, inkl. notwendige Flankenvorbehandlung an den Anschlussflächen und Hinterlegen der Fugenhohlräume mit geeignetem Hinterstopfmaterial.

Laibung: 10 - 55 cm

Farbe der Silikonfuge passend zum Belag.

Bauteillage:
Anbau UG 2 bis DG
Bestandsgebäude UG 2 bis DG
Menge: 50,000 m
DIN 276 2018-12: 353

**1.4.4 Trennschiene (Belagswechsel), Edelstahl**
Trennschiene aus Edelstahl, als Winkelprofil, für Bodenbelagswechsel, mit Dübel und Schrauben,
in Belagshöhe auf bauseitigem Estrich montieren, Bodenbelag oberflächenbündig anarbeiten, einschl. Befestigungsmitteln

Belagshöhe: 2,5-3,2 mm
Untergrund:
Anbau UG 2 bis DG:  Estrich + Spachtel
Bestandsgebäude UG 2: Estrich + Spachtel
Bestandsgebäude UG 1 bis DG: Betonestrich + Spachtel

Ausführung in unterschiedlichen Breiten:
1,01m/1,135m/1,2m/1,35m

Bauteillage: Neubau Anbau und Bestandsgebäude

Angeb. Fabrikat/Hersteller: '..............................'

(Vom Bieter einzutragen!)
Menge: 53,000 m
DIN 276 2018-12: 353

**1.4.5 Übergangsprofil, Edelstahl**
Übergangsprofil aus gerundetem Profil, im Bereich des Belagswechsels, unter Türblatt liefern und montieren

Ausführung in unterschiedlichen Länge:

Untergrund:
Estrich + Spachtel und Belag,
Bitumenestrich + Spachtel und Belag

Befestigung: Dübel + Schrauben
Material: Edelstahl

Bauteillage: Anbau/Bestandsgebäude
Menge: 10,000 m
DIN 276 2018-12: 353

**1.4.6 Bewegungsfugenprofil**
Dehn-/Bewegungsfugenprofil für Belagsarbeiten mit seitlich angeordneten Metallprofilen aus Edelstahl mit trapezförmig gelochten Befestigungsschenkeln und einer 6 mm breiten Bewegungszone aus thermoplastischem Elastomer, liefern und unter Beachtung der Herstellerangaben fachgerecht einbauen.

Material: Edelstahl
Einlage: EPDM grau  UV- & ozonbeständig, dauerhaft elastisch
Sichtbreite: ca. 10 mm
Profilhöhe (gemäß der Belagsdicke): 2,5 mm
Menge: 40,000 m
DIN 276 2018-12: 353

**1.4.7 Dehn- und Bewegungsfugenprofil, Übergang zw. Bestand und Neubau, l=1,135/1,35 m**
Lieferung und Einbau Dehn- und Bewegungsfugenprofil zum nachträglichen Verschluss von Fugen
(hier: neuer Türdurchgang - zur Überbrückung Bauteiltrennfugen zw. Gebäudeanbau und Bestandsgebäude, begehbar),
Ausführung des Profils extra breit, aus Aluminium mit einer austauschbaren Einlage aus TPE,
geeignet für den nachträglichen Einbau im Innenbereich. Zuschnitte und erforderliche Befestigungsmittel und Nebenarbeiten sind einzukalkulieren.
Die genauen Fugenbreiten sind vor Ort zu ermitteln.

Grundmaterial: Aluminium,
Rutschhemmend durch geriffelte Oberfläche,
aufgesetzte Montage
Farbe der Einlage TPE: grau
Fugenlänge: 1.135 m und 1,35 m
Fugennennbreite: i. M. 120 mm
Profilbreite: bis 176 mm
(nach örtlichem und statischem Erfordernis)

Befestigungsuntergrund:
Anbauseitig Estrich/Linoloeumbelag
Bestandsgebäudeseitig/UG 2 Estrich/Terrazzo
Bestandsgebäudeseitig UG 1 bis TG -Holzkonstruktion/Parkett

Bauteillage:
Übergang Anbau/Bestandsgebäude
UG 2 - 1 Übergang 1,35 m
UG 1 - 1 Übergang 1,35 m, 1 Übergang 1,135 m
EG - 1 Übergang 1,35 m, 1 Übergang 1,135 m
DG - UG 1 - 1 Übergang 1,35 m, 1 Übergang 1,135 m
TG - 1 Übergang 1,135 m

Ausführung entsprechend Detail Bodenaufbauten!

angebotenes Fabrikat/Hersteller: '..............................'

(vom Bieter einzutragen)
Menge: 10,000 m

#### Hauptabschnitt 1.6 Sauberlaufzone

*Hinweis: SAUBERLAUFZONE NEUBAU ANBAU*

**1.6.1 Einbaurahmen Aluminium**
Einbaurahmen aus Aluminium.
Materialstärke: ca. 3,0 mm
Rahmenprofilfarbe: Standard Aluminium

Der Rahmen muss sowohl bündig mit dem Untergrund im Mattenbett, als auch mit dem Bodenbelag abschließen.
Mattenauflage und Mattenbett: Der Untergrund (Estrich) muss absolut eben sein (DIN 18560). Weist das Mattenbett Unregelmäßigkeiten auf, sind diese vor dem Einlegen der Matte mit flüssiger Spachtelmasse auszugleichen.
Der Rahmen ist mit Rahmenankern fest im Untergrund einzubinden.
Der Rahmen und die Eingangsmatte müssen vollflächig aufliegen.
Rahmenprofilmaße (HxBxT): 25 x 20 x 3 mm
Abmessungen:
Rahmenbreite: ca. 3,36 m
Rahmentiefe: ca. 1,15 m

Einschl. aller notwendiger Befestigungsmittel (Schrauben etc. müssen rostresistent sein).

Bauteillage: Anbau Bestand - Eingang UG 2
Menge: 1,000 St
DIN 276 2018-12: 324

**1.6.2 Eingangsmatte mit Rips und Bürstenleiste, Höhe 22 mm**
Sauberlaufmatte (Eingangsmatte) mit Einlage aus  Grobfaserrips und Bürstenleiste, herausnehmbar, zum bodenbündigen Einbau in Winkelrahmen, liefern und einbauen

Eingangsmatte mit Einlagen aus Rips und Bürstenleisten, aufrollbar, strapazierfähig, äußerst abriebfest und formstabil, für die aufliegende Verlegung,
geeignet für die Aufnahme von Feinschmutz,
zur großflächigen Verlegung, geeignet für den Einsatz in Schulen

Produkt: Eingangsmatte
Einsatzbereich: Innen- u. überdachter Außenbereich
Barrierefreiheit: rollstuhlbefahrbare Eingangsmatte

Befahrbarkeiten: Rollstuhl, Transportwagen
Höhe: 22mm

Aluprofil: Verwindungssteifes Aluminiumprofil
(Legierung EN AW 6063, Wandstärke b. 1,5 mm)
für ganzflächig aufliegende Verlegung.

Obermaterial: Rips, strapazierfähiges
Polypropylen, im Wechsel mit Bürstenleisten aus
robustem Polyamid 6.

Unterseite: Schalldämmender Polypropylen-Schaum
Verbindung: Kunststoffummanteltes verzinktes Stahlseil
bei 22 mm Höhe.
Verschluss: Spezialnippel aus Aluminium mit
Edelstahlschraube (rostfrei)
Profilabstand: 5 mm
Profilabstand auch in 3 mm für automatische
Türsysteme nach DIN 18650
Material flexible Abstandshalter: Gummi

Technische Eigenschaften: Rips R11 nach DIN 51130
Feuerresistent: Feinrips Cfl-s1 nach DIN EN 13501-1 auf
Anfrage; ansonsten Grobrips
UV-beständig: DIN 7863
Aluminium recyclebar

Standardfarben: 010 anthrazit/020 hellgrau
Bemusterung nach Wahl AG

Farben Bürstenleisten: grau

Farben Aluprofile: Pressblank natur

Maße: In Breite (Stablänge) und Tiefe (Gehrichtung)
ohne Ausgleichsprofil
B (m): 3,36 m
T (m): 1,15 m

Fläche: ca. 3,90 m2

Bauteillage: UG 2 - Eingang Neubau Anbau

Angeb. Fabrikat/Hersteller: '..............................'

(Vom Bieter einzutragen!)
Menge: 1,000 St
DIN 276 2018-12: 324

**1.6.3 1K-Acrylat-Versiegelung**
Versiegelung der Estrichflächen unter Sauberlaufmatten nach Einbau der Rahmen mit einer 1-komp. seidenmatten, wasserverdünnbaren Acrylatdispersion, Versiegelung entspricht dem AGI Arbeitsblatt A 80 bzw. BEB - Arbeitsblatt KH-2.
Der 1. Arbeitsgang ist mit Wasser zu verdünnen. Geeignet für Keller- und Hobbyräume, Treppen, Gewerbe- und Ausstellungsräume, Balkone und Laubengänge bei leichter Beanspruchung.
Die erforderliche Untergrundvorbereitung ist einzukalkulieren.

Zahl der Arbeitsgänge : 3
Auftragsmenge : ca. 0,25 kg/m2 pro Arbeitsgang
Schichtdicke : ca. 0,3 mm
Farbe : grau
Menge: 4,000 m2
DIN 276 2018-12: 324

**1.6.4 Absperrmaßnahmen**
Die zu beschichtenden Flächen sind durch Spannen von rot-weißen Kunststoffbändern vor unbefugtem Betreten
und Befahren abzugrenzen. An den Sperrbändern sind
Warnhinweise mit dem Datum der frühestmöglichen
mechanischen Belastbarkeit anzubringen.

Bereich:
- alle Flächen im 2.UG/1.UG/EG und DG nach der Bearbeitung (inkl. Sauberlaufmatten)
Menge: 1,000 psch

*Hinweis: SAUBERLAUFZONE BESTANDSGEBÄUDE*
Die im Bestandsgebäude im Untergeschoss 2 und Erdgeschoss eingebauten Sauberlaufmatten sollen erneuert werden.

Geplant ist der Austausch der Matteneinlagen nach Beendigung der Baumaßnahme in gleicher Größe und Ausführung. Die in Matten vorhandenen Ausschnitte sind zu übernehmen.
Die im Boden verbauten Rahmen bleiben erhalten und sollen von jeglichen Verschmutzungen befreit werden.

**1.6.5 Ausbau und Entsorgung Matteneinlage Sauberlauf**
Einlagematte Sauberlauf (ohne Rahmen) ausbauen und fachgerecht entsorgen einschl. Entsorgungsgebühr.

Mattenrahmen auf Schäden prüfen, bei Erfordernis Verschraubungen nachbessern oder durch gleichwertige korrosionsbeständige ersetzen.

Untergrund gründlich von Schmutz und Baustellendreck reinigen und für den Einbau der neuen Matteneinlage vorbereiten.
Bei Erfordernis ist die Bodenbeschichtung mit einem Überholungsanstrich zu versehen - gesonderte Pos.

Mattengröße: ca. 2 bis 4 m2

Bauteillage:
UG 2 - Treppenhaus 1
innen - BxT = 1,85 x 1,50 m
Fläche: ca. 2,80 m2
(mit Rips- und Bürsteneinlage)

UG 2 - kleine Tür
innen - BxT = 1,23 x 1,47 m
Fläche: ca. 1,80 m2
(mit Rips- und Bürsteneinlage)
außen - BxT 1,17 x 1,60 m
Fläche: ca. 2,70 m2
(mit Gummieinlage)

EG - Haupteingang
innen - Größe: BxT = 1,97 x 1,50 m
Fläche: ca. 3,00 m2
(mit Rips- und Bürsteneinlage)
außen - BxT = 2,15 x 1,68 m
Fläche: ca. 3,60 m2
(mit Gummieinlage)
Menge: 5,000 St
DIN 276 2018-12: 394

**1.6.6 Überholungsanstrich Bodenbeschichtung Sauberlauf**
*** wie Position 1.6.5
Fehlstellen in der Bodenbeschichtung nach Vorbild Bestand erneuern einschl. aller erforderlichen Vorarbeiten und Materialien.

- alte Beschichtung überprüfen
- schadhafte und nicht tragfähige Beschichtung partiell entfernen,
- Bodenfläche Reinigen, schleifen, Fehlstellen ausbessern,
- Bodenfläche grundieren,
- Auftrag Bodenversiegelung, Ausführung nach Herstellervorgaben (1K-Acrylat-Versiegelung)
- Absperrmaßnahmen bis zur Trocknung
Menge: 3,000 m2
DIN 276 2018-12: 324

**1.6.7 Matteneinlage mit Rips und Bürstenleiste, innen, B/T 1,97x1,50 m, Höhe 17 mm**
Sauberlaufmatte (Eingangsmatte) als Ersatz in bauseits vorhandenen Winkelrahmen zum bodenbündigen Einbau in angelegter Vertiefung, herausnehmbar, liefern und einbauen

Eingangsmatte mit Einlagen aus Grobfaserrips und Bürstenleisten, strapazierfähig, äußerst abriebfest und formstabil, für die aufliegende Verlegung,
geeignet für die Aufnahme von Feinschmutz,
zur großflächigen Verlegung, geeignet für den Einsatz in Schulen

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
Einsatzbereiche: Innen- u. überdachter Außenbereich
Barrierefreiheit: rollstuhlbefahrbare Eingangsmatte

Befahrbarkeiten: Rollstuhl, Transportwagen

Aluprofil: Verwindungssteifes Aluminiumprofil
(Legierung EN AW 6063, Wandstärke b. 1,5 mm)
für ganzflächig aufliegende Verlegung.

Obermaterial: Rips, strapazierfähiges
Polypropylen, im Wechsel mit Bürstenleisten aus
robustem Polyamid 6.

Unterseite: Schalldämmender Polypropylen-Schaum
Verbindung: Edelstahlseil V2A d 2 mm bei 17 mm Höhe,
Kunststoffummanteltes verzinktes Stahlseil bei 22 mm Höhe.
Verschluss: Spezialnippel aus Aluminium mit
Edelstahlschraube (rostfrei)
Profilabstand: 5 mm
Profilabstand auch in 3 mm für automatische
Türsysteme nach DIN 18650
Material flexible Abstandshalter: Gummi

Technische Eigenschaften: Rips R11 nach DIN 51130
Feuerresistent: Feinrips Cfl-s1 nach DIN EN 13501-1 auf
Anfrage; ansonsten Grobrips
UV-beständig: DIN 7863
Aluminium recyclebar

Standardfarben: 010 anthrazit/ 020 hellgrau
Bemusterung nach Wahl AG

Farben Bürstenleisten: schwarz/grau
Bemusterung nach Wahl AG

Farben Aluprofile: Pressblank natur

Maße: In Breite (Stablänge) und Tiefe (Gehrichtung)
ohne Ausgleichsprofil
B (m): 1,97 m
T (m): 1,50 m
Fläche: ca. 3 m2

angebotenes Fabrikat/Hersteller: '..............................'

vom Bieter einzutragen
Menge: 1,000 St
DIN 276 2018-12: 324

**1.6.8 Matteneinlage mit Rips und Bürstenleiste, innen, B/T 1,85x1,50 m, Höhe 17 mm**
Sauberlaufmatte (Eingangsmatte) als Ersatz in bauseits vorhandenen Winkelrahmen zum bodenbündigen Einbau in angelegter Vertiefung, herausnehmbar, liefern und einbauen

Eingangsmatte mit Einlagen aus Grobfaserrips und Bürstenleisten, aufrollbar, strapazierfähig, äußerst abriebfest und formstabil, für die aufliegende Verlegung,
geeignet für die Aufnahme von Feinschmutz,
zur großflächigen Verlegung, geeignet für den Einsatz in Schulen

Einsatzbereiche: Innen- u. überdachter Außenbereich
Barrierefreiheit: rollstuhlbefahrbare Eingangsmatte

Befahrbarkeiten: Rollstuhl, Transportwagen

Aluprofil: Verwindungssteifes Aluminiumprofil
(Legierung EN AW 6063, Wandstärke b. 1,5 mm)
für ganzflächig aufliegende Verlegung.

Obermaterial: Rips, strapazierfähiges
Polypropylen, im Wechsel mit Bürstenleisten aus
robustem Polyamid 6.

Unterseite: Schalldämmender Polypropylen-Schaum
Verbindung: Edelstahlseil V2A d 2 mm bei 17 mm Höhe,
Kunststoffummanteltes verzinktes Stahlseil bei 22 mm Höhe.
Verschluss: Spezialnippel aus Aluminium mit
Edelstahlschraube (rostfrei)
Profilabstand: 5 mm
Profilabstand auch in 3 mm für automatische
Türsysteme nach DIN 18650
Material flexible Abstandshalter: Gummi

Technische Eigenschaften: Rips R11 nach DIN 51130
Feuerresistent: Feinrips Cfl-s1 nach DIN EN 13501-1 auf
Anfrage; ansonsten Grobrips
UV-beständig: DIN 7863
Aluminium recyclebar

Standardfarben: 010 anthrazit/ 020 hellgrau
Bemusterung nach Wahl AG

Farben Bürstenleisten: schwarz/grau
Bemusterung nach Wahl AG

Farben Aluprofile: Pressblank natur

Maße: In Breite (Stablänge) und Tiefe (Gehrichtung)
ohne Ausgleichsprofil
B (m): 1,85 m
T (m): 1,50 m
Fläche: ca. 2,80 m2
Menge: 1,000 St

**1.6.9 Matteneinlage mit Rips und Bürstenleiste, innen, B/T 1,23x1,47 m, Höhe 17 mm**
Sauberlaufmatte (Eingangsmatte) als Ersatz in bauseits vorhandenen Winkelrahmen zum bodenbündigen Einbau in angelegter Vertiefung, herausnehmbar, liefern und einbauen

Eingangsmatte mit Einlagen aus Grobfaserrips und Bürstenleisten, aufrollbar, strapazierfähig, äußerst abriebfest und formstabil, für die aufliegende Verlegung,
geeignet für die Aufnahme von Feinschmutz,
zur großflächigen Verlegung, geeignet für den Einsatz in Schulen

Einsatzbereiche: Innen- u. überdachter Außenbereich
Barrierefreiheit: rollstuhlbefahrbare Eingangsmatte

Befahrbarkeiten: Rollstuhl, Transportwagen

Aluprofil: Verwindungssteifes Aluminiumprofil
(Legierung EN AW 6063, Wandstärke b. 1,5 mm)
für ganzflächig aufliegende Verlegung.

Obermaterial: Rips, strapazierfähiges
Polypropylen, im Wechsel mit Bürstenleisten aus
robustem Polyamid 6.

Unterseite: Schalldämmender Polypropylen-Schaum
Verbindung: Edelstahlseil V2A d 2 mm bei 17 mm Höhe,
Kunststoffummanteltes verzinktes Stahlseil bei 22 mm Höhe.
Verschluss: Spezialnippel aus Aluminium mit
Edelstahlschraube (rostfrei)
Profilabstand: 5 mm
Profilabstand auch in 3 mm für automatische
Türsysteme nach DIN 18650
Material flexible Abstandshalter: Gummi

Technische Eigenschaften: Rips R11 nach DIN 51130
Feuerresistent: Feinrips Cfl-s1 nach DIN EN 13501-1 auf
Anfrage; ansonsten Grobrips
UV-beständig: DIN 7863
Aluminium recyclebar

Standardfarben: 010 anthrazit/ 020 hellgrau
Bemusterung nach Wahl AG

Farben Bürstenleisten: schwarz/grau
Bemusterung nach Wahl AG

Farben Aluprofile: Pressblank natur

Maße: In Breite (Stablänge) und Tiefe (Gehrichtung)
ohne Ausgleichsprofil
B (m): 1,23 m
T (m): 1,47 m
Fläche: ca. 1,80 m2
Menge: 1,000 St

**1.6.10 Eingangsmatte mit Gummiprofil u. Bürstenleiste, außen, B/T 2,15x1,68 m, Höhe 22 mm**
Sauberlaufmatte (Eingangsmatte) als Ersatz in bauseits vorhandenen Winkelrahmen zum bodenbündigen Einbau in angelegter Vertiefung, herausnehmbar, liefern und einbauen

Eingangsmatte mit Einlagen aus Gummiprofilen und Bürstenleisten, äußerst abriebfest und formstabil,
geeignet für die Aufnahme von Feinschmutz,
zur großflächigen Verlegung, geeignet für den Einsatz in Schulen

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
Einsatzbereiche: Außenbereich
Barrierefreiheit: rollstuhlbefahrbare Eingangsmatte

Befahrbarkeiten: Rollstuhl, Transportwagen

Aluprofil: Verwindungssteifes Aluminiumprofil
(Legierung EN AW 6063, Wandstärke b. 1,5 mm)
für ganzflächig aufliegende Verlegung.

Obermaterial: Antirutsch Gummiprofil (EPDM),
längs- u. quergeriefelt, strapazierfähig.
Im Wechsel mit Bürstenleisten aus Polyamid 6.
Unterseite: Schalldämmender Polypropylen-Schaum

Verbindung: Kunststoffummanteltes verzinktes Stahlseil
bei 22 mm Höhe.
Verschluss: Spezialnippel aus Aluminium mit
Edelstahlschraube (rostfrei)
Profilabstand: 5 mm
Profilabstand auch in 3 mm für automatische
Türsysteme nach DIN 18650
Material flexible Abstandshalter: Gummi

Technische Eigenschaften:
Rutschhemmung: Gummiprofil R9 nach DIN 51130
UV-beständig: DIN 7863
Aluminium recyclebar

Standardfarben: schwarz

Farben Bürstenleiste: schwarz/grau
Bemusterung nach Wahl AG

Farben Aluprofile: Pressblank natur

Maße: Breite (Stablänge) und Tiefe (Gehrichtung)
B (m): 2,15 m
T (m): 1,68 m
Fläche: ca. 3,60 m2

Zulage zur Eingangsmatte - ges. Pos.
Herstellung von Aussparungen und Schrägen nach Aufmaß der Bestandsmatte vor Ort.
Die Matteneinlage ist zusätzlich mit herausnehmbaren Mattenteilen herzustellen
(z.B. Zugänglichkeit für Türantrieb)

Ausschnitt 1: B/T 0,99 m x 0,92 m
Ausschnitt 2 mit extra Rahmen: B/T 0,48 x 0,30 m
Menge: 1,000 St
DIN 276 2018-12: 324

**1.6.11 Zulage, Ausschnitt 1 Matteneinlage 0,99x0,92 m**
*** wie Position 1.6.10
Zulage, für die Herstellung eines Ausschnitts, herausnehmbar, in der Sauberlaufmatte

Größe Ausschnitt: 0,99 x 0,92 m

Die genaue Lage des Ausschnitts ist vor Ort zu ermitteln (Abbruch Bestandsmatte)
Menge: 1,000 St
DIN 276 2018-12: 324

**1.6.12 Zulage, Ausschnitt 2 Eingangsmatte einschl. extra Rahmen, B/T 0,48x0,30 m**
*** wie Position 1.6.10
Zulage, für die Herstellung eines Ausschnitts in der Eingangsmatte, herausnehmbar, einschl. eines extra Rahmens des Ausschnitts innerhalb der Sauberlaufmatte

Größe: 0,48 x 0,30 m

Die genaue Lage des Ausschnitts ist vor Ort zu ermitteln (Abbruch Bestandsmatte)
Menge: 1,000 St
DIN 276 2018-12: 324

**1.6.13 Eingangsmatte mit Gummiprofil und Bürstenleiste, außen, B/T 1,17x1,60 m**
Sauberlaufmatte (Eingangsmatte) als Ersatz in bauseits vorhandenen Winkelrahmen zum bodenbündigen Einbau in angelegter Vertiefung, herausnehmbar, liefern und einbauen

Eingangsmatte mit Einlagen aus Gummiprofilen und Bürstenleisten, äußerst abriebfest und formstabil,
geeignet für die Aufnahme von Feinschmutz,
zur großflächigen Verlegung, geeignet für den Einsatz in Schulen

Einsatzbereiche: Außenbereich
Barrierefreiheit: rollstuhlbefahrbare Eingangsmatte

Befahrbarkeiten: Rollstuhl, Transportwagen

Aluprofil: Verwindungssteifes Aluminiumprofil
(Legierung EN AW 6063, Wandstärke b. 1,5 mm)
für ganzflächig aufliegende Verlegung.

Obermaterial: Antirutsch Gummiprofil (EPDM),
längs- u. quergeriefelt, strapazierfähig.
Im Wechsel mit Bürstenleisten aus Polyamid 6.
Unterseite: Schalldämmender Polypropylen-Schaum

Verbindung: Kunststoffummanteltes verzinktes Stahlseil
bei 22 mm Höhe.
Verschluss: Spezialnippel aus Aluminium mit
Edelstahlschraube (rostfrei)
Profilabstand: 5 mm
Profilabstand auch in 3 mm für automatische
Türsysteme nach DIN 18650
Material flexible Abstandshalter: Gummi

Technische Eigenschaften:
Rutschhemmung: Gummiprofil R9 nach DIN 51130
UV-beständig: DIN 7863
Aluminium recyclebar

Standardfarben: schwarz

Farben Bürstenleiste: schwarz/grau
Bemusterung nach Wahl AG

Farben Aluprofile: Pressblank natur

Maße: Breite (Stablänge) und Tiefe (Gehrichtung)
B (m): 1,17 m
T (m): 1,60 m
Fläche: ca. 1,90 m2

Zulage zur Eingangsmatte - ges. Pos.
Herstellung von Aussparungen und Schrägen nach Aufmaß der Bestandsmatte vor Ort.
Die Matteneinlage ist zusätzlich mit herausnehmbaren Mattenteilen herzustellen
(z.B. Zugänglichkeit für Türantrieb)

Ausschnitt 1: B/T 1,00 m x 1,01 m
Ausschnitt 2 mit extra Rahmen: B/T 0,47 x 0,34 m
Menge: 1,000 St
DIN 276 2018-12: 324

**1.6.14 Zulage, Ausschnitt 1 Matteneinlage, B/T 1,0x1,01 m**
*** wie Position 1.6.13
Zulage, für die Herstellung eines Ausschnitts, herausnehmbar, in der Sauberlaufmatte

Größe Ausschnitt: B/T 1,00 x 1,01 m

Die genaue Lage des Ausschnitts ist vor Ort zu ermitteln (Abbruch Bestandsmatte)
Menge: 1,000 St

**1.6.15 Zulage, Ausschnitt 2 Matteneinlage im extra Rahmen, B/T 0,47x0,34 m**
*** wie Position 1.6.13
Zulage, für die Herstellung eines Ausschnitts in der Eingangsmatte, herausnehmbar, einschl. eines extra Rahmens des Ausschnitts innerhalb der Sauberlaufmatte

Größe: B/T 0,47 x 0,34 m

Die genaue Lage des Ausschnitts ist vor Ort zu ermitteln (Abbruch Bestandsmatte)
Menge: 1,000 St

### Los 2 Sonstiges

#### Hauptabschnitt 2.1 Dokumentation

**2.1.1 Dokumentation**
Erstellen einer vollständigen Dokumentation zu den ausgeführten Arbeiten, insbesondere mit allen bauordnungs- und brandschutzrechtlichen Nachweisen, gegliedert nach den Positionsnummern des LV, Übergabe digital als PDF und zweifach in Form von Aktenordnern zusammen mit der Schlussrechnung.

Folgende Unterlagen sind beizufügen:
- Trennung der dem Inhaltsvezeichnis entsprechenden Unterlagen durch überstehende Trennblätter
- Inhaltverzeichnis
- Fachbauleitererklärung
- Übereinstimmungserklärung mit namentlicher Aufführung der wesentlichen Bauprodukte / Bauarten
- Produktdatenblätter der verwendeten Stoffe und Bauteile
- Nachweis von Materialprüfungen
- Prüf-, Mess- und Abnahmeprotokolle
- kompletter Satz aller Ausführungszeichnungen mit maßstäblich eingetragenen Änderungen
- Entsorgungsnachweise
- Bautagebücher
- Wartungs- und Bedienhinweise
Menge: 1,000 psch
DIN 276 2018-12: 399

#### Hauptabschnitt 2.2 Stundenlohnarbeiten

*Hinweis: Stundenlohnarbeiten*
Stundenlohnarbeiten dürfen nur nach besonderer Beauftragung durch den Auftraggeber oder durch den im Auftrag des Auftraggebers tätigen Bauleiters ausgeführt werden.

Über die geleisteten Arbeitsstunden sind werktäglich Stundenlohnzettel einzureichen.

**2.2.1 Stundensatz Vorarbeiter**
*** Bedarfsposition ohne GB
Stundenlohnansatz für Zeitlohnarbeiten nach besonderer Beauftragung, für Vorarbeiter.
Menge: 1,000 h
DIN 276 2018-12: 399
DIN 276-1 2008-12: 399

**2.2.2 Stundensatz Facharbeiter**
*** Bedarfsposition ohne GB
Stundenlohnansatz für Zeitlohnarbeiten nach besonderer Beauftragung, für Facharbeiter.
Menge: 1,000 h
DIN 276 2018-12: 399
DIN 276-1 2008-12: 399

**2.2.3 Stundensatz Helfer**
*** Bedarfsposition ohne GB
Stundenlohnansatz für Zeitlohnarbeiten nach besonderer Beauftragung, für Helfer.
Menge: 1,000 h
DIN 276 2018-12: 399
DIN 276-1 2008-12: 399
